# Umbau- Erweiterung und Instandsetzung der Kommunalen Kindertagesstätte Abenteuerland OG Maikammer
Angebotsaufforderung (GAEB DA XML 3.2, DA83)
Projekt: 2301_Kom. KiGarten
Projektbezeichnung: Umbau- Erweiterung und Instandsetzung der Kommunalen Kindertagesstätte  Abenteuerland OG Maikammer
Währung: EUR
Auftraggeber: Ortsgemeindeverwaltung Maikammer, vertr. durch Herrn Markus Sell, Immengartenstraße 24, 67487 Maikammer
Erstellt mit: AVAPLAN, AVAPLAN win64bit 26.2.3.4464, 07.09.2026

## VORWORT ALLGEMEIN
VORWORT ALLGEMEIN

Bei dem Bauvorhaben handelt es sich um die Erweiterungs-, Umbau- und Instandsetzungsmaßnahme der kommunalen Kindertagesstätte Abenteuerland der Ortsgemeinde Maikammer.
Die Kindertagesstätte wurde, in seiner über 30- jährigen Geschichte, bereits mehrfach umgebaut und erweitert.
Aufgrund begrenzter Freiflächen erfolgt die Erweiterung innerhalb des derzeitigen Baufensters.
Nach teilweisem Rückbau des Dachgeschoßes erfolgt durch die Aufstockungsmaßnahme eine Erweiterung von ca. 280 m² Bruttogeschossfläche.
Das Gebäude ist zweigeschossig, nicht unterkellert und ist an der Ostgrenze teilweise grenzständig gebaut.
Die Aufstockung des Gebäudes wird als Erstes durchgeführt. Anschließend folgt die energetische Sanierung des Bestandes und damit der Austausch der Fenster und das Dämmen der bestehenden Mauerwerkswände aus dem Jahr 1993.
Eine Ausnahme bei diesem Bauablauf besteht an der Nordseite/Ostseite. Die Dämm- und Putzarbeiten des Erdgeschosses sollten dort mit dem Obergeschoss erfolgen, da im Anschluss dieser Arbeiten ein Fluchtbalkon vor die Fassade gesetzt wird.

Es wird darauf hingewiesen, dass die Baumaßnahme bei laufendem KITA-Betrieb durchgeführt wird.

Es wird ausdrücklich darauf hingewiesen, dass aufgrund des laufenden Kita-Betriebs der Einbau der Arbeiten in zwei Bauabschnitten erfolgen wird.
Der erste Bauabschnitt umfasst die Leistungen im Obergeschoss.

Der Zweite Bauabschnitt erfolgt nach Fertigstellung des Obergeschosses.
Voraussichtlich sind diese Arbeiten in der ersten Jahreshälfte 2027 zu erbringen.

Soweit die Arbeiten bei laufendem Betrieb durchgeführt werden gilt:

Maßnahmen zur ständigen Sicherung der Baustellenbereiche bzw. daraus entstehende Umstände und Behinderungen werden nicht gesondert vergütet und sind in die Einheitspreise mit einzurechnen.

Lärmintensive Arbeiten sind vorzugsweise an Nachmittagen, Wochenenden sowie Schließtagen durchzuführen und ggf. mit der Bauleitung und der Kitaleitung abzustimmen.
Es ist davon auszugehen, dass die Arbeiten nicht unterbrechungsfrei ausgeführt werden können.

Es ist davon auszugehen, dass gewisse Zeit- und Ausführungstermine mit der Kita-Leitung abzustimmen sind.

Gesonderte Anfahrten, Aufwendungen usw. die aus dieser Tatsache entstehen werden nicht gesondert vergütet.

Grundlage für die Ausschreibung sind:
- die VOB
- sämtliche für das jeweilige Gewerk gültige DIN-Normen
- die anerkannten Regeln der Technik und Bautechnik
 insbesondere die Flachdachrichtlinien bei den Dach- und Wandanschlußarbeiten
- die gesetzlichen und behördlichen Vorschriften und Bestimmungen

insbesondere wird verwiesen auf:
VOB Teil C Allgemeine Technische Vertragsbedingungen für Bauleistungen (ATV)
DIN 18299, Ziffer 0, Normen und deren Gleichwertigkeit und die Allgemeine Regelungen für Bauarbeiten jeder Art

Soweit in der Leistungsbeschreibung auf Technische Spezifikationen, z. B. nationale Normen, mit denen Europäische Normen umgesetzt werden, europäische technische Zulassungen, gemeinsame technische Spezifikationen, Internationale Normen, Bezug genommen wird, werden auch ohne den ausdrücklichen Zusatz: "oder gleichwertig" immer gleichwertige Technische Spezifikationen in Bezug genommen.

Alle Positionen verstehen sich inkl. Lieferung und Montage, auch wenn nicht in den Positionen selbst beschrieben.

Die Baustellensicherheit, sowie deren Sicherung unter Berücksichtigung der VDE, Berufsgenossenschaft und der Baustellenverordnung durch den Auftragnehmer ist zu gewährleisten.

Während des laufenden Kindergartenbetriebs können Behinderungen durch den Tagesablauf im Kindergarten entstehen. Mögliche Unterbrechungen der Arbeiten aufgrund von z.B. Ruhezeiten sind mit einzukalkulieren.

Allgemeine Bauausführung.
Die geplante Gebäudeerweiterung und Gebäudeaufstockung erfolgt in der klassischen Holzrahmen- bzw.  Holztafelbauweise.
Zur Ertüchtigung der Stahlbetondecke wird die Decke über dem Erdgeschoss durch eine Holzstapeldecke verstärkt.
Die Außen- und Innenwände werden in der Holzrahmenbauweise errichtet.
Die Decke über dem Obergeschoss, wird als Flachdachkonstruktion mit ausgedämmter Holzbalkenkonstruktion durchgeführt.

Erschließung/Zufahrt zur Baustelle/Baustelleneinrichtung.
Die Zufahrt zur Baustelle erfolgt über den öffentlichen Parkplatz am Frantzplatz.
Parkmöglichkeiten auf dem öffentlichen Platz sind zeitlich begrenzt.
Es besteht die Möglichkeit das südwestlich des Baufensters gelegene Parkhaus gegen Gebühr zu nutzen.
Der Bieter /Auftragnehmer hat sich Vorort über die Gegebenheiten der Straßen, Gehwege und Zufahrten kundig zu machen.

Im nordöstlichen Bereich der Parkflächen wird bauseits ein umzäunter Verkehrs-, Lager- und Abstellplatz mit stationärem Drehkran, Sanitär-, Bauleitercontainer errichtet.
Nach Absprache mit der Bauleitung besteht die Möglichkeit eine Materialbude, sowie ein Mannschaftswagen -durch den Auftragnehmer- aufzustellen. Die vom Unternehmer in Anspruch genommenen Lagerplatzflächen sind nach Durchführung der Arbeiten wieder in den ursprünglichen Zustand zu versetzen.
Nicht bauseits abgestellte Ware hat der Auftragnehmer eigenverantwortlich gegenüber Witterungseinflüssen, Feuergefahr oder Diebstahl zu sichern.

Die Bauarbeiten dürfen grundsätzlich nur in einem Zeitfenster von Montag - Freitag zwischen 6.00 Uhr und 20.00 Uhr, sowie bei Bedarf an Samstagen von 6.00 Uhr -14.00 Uhr, durchgeführt werden.

Jede Position ist eine abgeschlossene Leistung und daher als abgeschlossene Leistung zu kalkulieren.
Alle Positionen verstehen sich inkl. Lieferung und Montage, auch wenn nicht in der Position selbst beschrieben.
Die Baustellensicherung durch Absperrband/Bauzäune ist gewährleistet.

## ALLGEMEINE BAUSTELLENANWEISUNGEN
ALLGEMEINE BAUSTELLENANWEISUNGEN
Der Unternehmer hat sich mit den örtlichen Gegebenheiten vor Angebotsabgabe vertraut
zu machen.
Die Baustelle ist für Schwerlastverkehr gut zu erreichen.
Die exakte Bestandstopographie geht aus den beigefügten Plänen hervor.

Angaben zur Baustelle.

Schutz öffentlicher Flächen:
Vorhandene Schäden im öffentlichen Straßen- und Verkehrsbereich sind vor Beginn der Arbeiten beim Auftraggeber anzuzeigen.
Die Sicherung und Reinigung von Straße; Parkplatz und Baustelle während der Baumaßnahme ist Pflicht des Auftragnehmers und hat unaufgefordert kostenlos zu erfolgen.

Baustelleneinrichtung:
Ein umlaufender Bauzaun ist bauseits erstellt.
Notwendige Stell-und Abstellflächen sind vorab mit dem Objektüberwacher abzusprechen.
Die Baustellensicherung und der Verschluss der Bauzäune ist während der gesamten Bauzeit durch den Unternehmer zu gewährleisten.

Baustrom und Bauwasser:
Der Baustrom (Baustromkasten bis zu 50 m Kabel, bis zu 64 Amp, bestückt mit mindestens 3 Steckdosen mit je 230 V und 3 Starkstromanschlüssen geeignet für Baustromanschluss) wird vom Auftraggeber bereitgestellt.
Ein Außenzapfhahn wird bauseits bereitgestellt.
Die Schutzstromschalter-Kontrolle erfolgt durch den Auftraggeber in regelmäßigen Abständen gemäß VDE.
Die Strom- & Wasserkosten werden für die Dauer der Baumaßnahme vom Auftraggeber übernommen.

Ein Sanitärcontainer wird auf der Baustelle bereitgestellt. Eine pflegliche Nutzung der zur Verfügung gestellten Anlage wird vorausgesetzt.

Ver- und Entsorgungsleitungen:
Auf dem Grundstück sind vorhandene Ver- und Entsorgungsleitungen.
Die genaue Lage der Leitungen ist vorher mit dem Objektüberwacher und den zuständigen Werken abzusprechen.

## Vorbemerkungen zum Leistungsverzeichnis
VORBEMERKUNGEN ZUM LEISTUNGSVERZEICHNIS

Kunst- und Naturstein-Arbeiten DIN 18 333 und DIN 18 332:
Für die gebräuchlichsten Stoffe und Bauteile gelten nachstehende DIN Normen:

DIN 18 515 Richtlinien für die Ausführung von Fassadenverkleidungen aus Naturwerk- und Betonwerksteinen,
DIN 52 100, 52 103 bis 52 106, DIN 52 108 und 52 112 "Prüfung von Naturstein", DIN 1 053 für Mörtel und Mauerwerk.
Beschädigte Naturwerksteine dürfen nur mit Zustimmung der Bauleitung gekittet werden.

Bauwerktstrenn- und Dehnfugen bleiben offen, wenn im LV nichts anderes vorgeschrieben ist.

Mit den Einheitspreisen sind abgegolten:
das Herstellen von Aussparungen für Dollen und Anker, etc.
ebenso Wassernasen und Aufkantungen,
das Bewehren der Werkstücke nach statischen Erfordernissen,
FE-Einlagen,
der wirksame Schutz (Verwahrung und dergl.) der ausgeführten Leistungen vor Beschädigung und Diebstahl bis zur Ingebrauchnahme.

Fliesen- und Plattenarbeiten DIN 18 352:
Für die Ausführung der Arbeiten gelten:
DIN 18 155 Keramische Wand- und Bodenfliesen.
DIN 18 166 Keramische Spaltplatten
DIN 18 170 Glasfliesen
DIN 18 332 für Beschaffenheit und Bearbeitung von Natursteinfliesen, Natursteinriemchen, Solnhofer Platten.
DIN 18 330 für erforderliche Maurerarbeiten und den dazugehörigen Nebenarbeiten.

In diesen Normen nicht enthaltene Fliesen, Platten, Formstücke usw. müssen den Güte- und Maßanforderungen dieser Normen entsprechen.
Mörtelstoffe, Klebemörtel, Kleber, Kitte, Dicht- und vorgemischte Fugenmörtel dürfen die Oberfläche des Belages nicht verändern und nicht beschädigen.
Bei Belägen in normaler Mörtelbettung ist auf den Untergrund ein Spritzbewurf aus Zementmörtel aufzubringen.
Bei Verlegung im Dünnbett- oder Klebeverfahren sind die Vorschriften des Herstellerwerkes zu beachten.
Die Beläge sind senkrecht, fluchtrecht, waagrecht oder im angegebenen Gefälle ohne Überstände anzusetzen oder zu verlegen.
Die Fugen sind gleichmäßig breit anzulegen.
Das Verfugen muss durch Einschlämmen mit Zementmörtel erfolgen, wenn im LV nicht anderes vorgeschrieben ist.
Bei Wandbelägen, die nicht eingeputzt werden, ist der obere und seitliche Belagsrand auszufugen.
Trenn- Dehnungs- und Anschlussfugen sind mit geeigneten Dichtstoffen zu schließen. Dehnungsfugen der Beläge müssen bis auf die Ansetzfläche durchgehen.Mit den Einheitspreisen sind abgegolten:
a. das Anarbeiten und Ausfugen der Beläge an Einbauteile.
b. das Reinigen des Untergrundes von kleineren Verschmutzungen, wie Mörtel-, Schalöl- und Farbresten.
c. das Einbauen von bauseits gelieferten Anschlag- und Trennschienen, Mattenrahmen u.ä. kleinere Bauteile.

Angaben zur Baustelle:
Sicherheit.
Die allgemeinen Anforderungen an Schutz- u. Sicherheitsmaßnahmen sind einzuhalten und Aufgabe des Auftragnehmers.
Allgemeine Maßnahmen der Baustellenverordnungen sind einzuhalten.

Krannutzung.
Ein Baukran wird für die Materialtransporte im Außenbereich bauseits zur Verfügung stehen. Sollte eine Bedienung erforderlich werden, ist dies mit dem Aufsteller entsprechenden abzustimmen. Anfallende Kosten gehen zu Lasten des Auftragnehmers.

Bei den Arbeiten mit Kran ist zu beachten, dass der Funkturm außer Betrieb gesetzt werden muss.
Gleiches gilt für Arbeiten auf dem Dach.
Die Angaben zu den Sicherheitsabständen sind zu beachten und die Abschaltung rechtzeitig beim Auftraggeber zu beantragen.

Entsorgung.
Ausgebaute bzw. anfallende Materialien sind entsprechend ihrer Verwertung zu entsorgen.
Preise für anfallende Abbruchmaterialien beinhalten Transport- und Entsorgungskosten. Mengennachweise sind nach Aufforderung des AG vorzulegen.

Gerüst.
Das Außengerüst wird bauseits für die Zimmerer- und Dachdeckerarbeiten, Rohbauarbeiten, WDVS-Arbeiten, Verputzarbeiten, in den Sanierungs- und Arbeitsbereichen errichtet.

Das Gerüst ist so zu schützen, dass keine Unbefugten auf das Gerüst gelangen können.

Verunreinigungen des Gerüst gehen zulasten des Verursachers!

## ALLGEMEINE GRUNDLAGEN
ALLGEMEINE GRUNDLAGEN

Bestandteil der Ausschreibung:
Bestandteil der Ausschreibung und damit Grundlage des Angebots sind folgende Unterlage:

-  das Leistungsverzeichnis, inkl. aller Vortexte
-  Lageplan
-  Baustelleneinrichtungsplan
-  Zufahrtsplan
-  die Ausführungsplanung des Architekten
-  der vorläufige Bauablaufplan

Haftung:
Die Haftung des Auftragnehmers endet erst nach der Abnahme der gesamten Leistung. Teilabnahme befreit nicht von Haftung.
Für die Dauer der eigenen Arbeiten übernimmt der Unternehmer die allgemeine Verantwortung nach § 56 der LBauO. Hierzu hat der Auftragnehmer einen Fachbauleiter (Bauführer) zu stellen und zu benennen.
Auftraggeber sowie Bauleitung lehnen jede Verantwortung ab.
Der vom Auftragnehmer zu benennende Bauleiter oder Polier muss über entsprechende Sach- und Fachkenntnis verfügen.
Für die Einhaltung der Vorschriften der verschiedenen Berufsgenossenschaften haftet der Auftragnehmer eigenverantwortlich. Eventuelle Missstände sind unverzüglich zu beseitigen.

Pläne und Zeichnungen:
Soweit erforderlich stellt der Bauleiter dem Unternehmer zwei Sätze kostenlos zu Verfügung. Jede weitere Ausfertigung hat der Unternehmer zu bezahlen.
Der Verfasser behält sich das Urheberrecht ausdrücklich vor. (geistiges Eigentum).
Der Auftragnehmer ist verpflichtet die Maße und Massen zu kontrollieren. Unstimmigkeiten sind der Bauleitung unverzüglich mitzuteilen.
Für die Ausfallzeiten, sowie falsch ausgeführte Arbeiten auf Grund von Maßungenauigkeiten haftet der Auftragnehmer.

Aufmass/Abrechnung:
Sämtliche Aufmaße werden gemeinsam mit der Bauleitung vorgenommen. Nach der Endabnahme der ausgeführten Arbeiten kann der Unternehmer seine Schlussrechnung stellen.

## ELEKTRONISCHE ANGEBOTSABGABE
ELEKTRONISCHE ANGEBOTSABGABE

Entscheidend sind die Leistungsverzeichnisse und alle Zeichnungen. Der Bieter erkennt das Leistungsverzeichnis im Urtext an.
Es wird ausschließlich eine elektronische Angebotsabgabe im Dateiformat GAEB und PDF akzeptiert.

## Fliesen- und Plattenarbeiten
EP-Anteile: Löhne; Stoffe; Geräte; Sonstiges

*Hinweis: LAGEPLAN*
LAGEPLAN BAUGRUNDSTÜCK

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
*Hinweis: ZUFAHRT UND BAUSTELLENEINRICHTUNG*
ZUFAHRT UND BAUSTELLENEINRICHTUNG

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Zufahrt zum Baufeld

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Baustelleneinrichtungsplan

### Abschnitt 1 Fliesenarbeiten OG

*Hinweis: Fliesenbelag OG Boden*

**1.1 Estrich anschleifen und absaugen**
Estrich anschleifen und durch absaugen von losem Schmutz befreien
Menge: 23,000 m²

**1.2 Messingklebeschienen als Bodenbelagsübergang**
Liefern und einbauen von Messingklebeschienen für 8mm-1cm starke Bodenbeläge an den Türen als Übergang zu anderen Bodenbelägen

Länge pro Stück: ca. 1,0m

inkl. aller Liefer- und Materialkosten sowie allen erforderlichen Nebenarbeiten.
Menge: 1,000 St

**1.3 Grundierung von Untergrund Boden**
Saugfähige, zementäre Untergründe, wie Beton oder Zement- oder Calciumsulfatestriche zum Verlegen der Bodenfliesen vollflächig mit einer Haftgrundierung versehen.

Angebotenes Fabrikat '..................................................'

inkl. Lieferung und Montage
Menge: 23,000 m²

**1.4 Steingut-Bodenfliesen liefern kleben und verlegen**
Fliesenbelag als Steinzeugbodenfliese mit grekörnter Oberfläche liefern und mittels geeignetem Flexkleber im Dünnbett verlegen und verfugen.

Format 60/60,
Typ: weiß/grau, glatt, matt,
rutschhemmend,
Rutschfestigkeitsklasse R12

Farbe nach Wahl/entsprechend Bemusterung durch Bauherr

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
Angebotenes Fabrikat '..................................................'

inkl. aller Liefer- und Materialkosten sowie allen erforderlichen Nebenarbeiten.

Ort:  WC Kinder OG
  Personal WC OG
Menge: 23,000 m²

**1.5 Sockelfliesen liefern, kleben und verlegen**
Liefern und verlegen von Sockelfliesen h= ca. 10cm im Waschraum/Personal WC passend zu ausgewählten Wand- und Bodenfliesen.

Bemusterung gem. Bauherr/Bauleitung

inkl. aller Liefer- und Materialkosten sowie allen erforderlichen Nebenarbeiten.
Menge: 14,000 m

*Hinweis: Fliesenbelag OG Wand*

**1.6 Grundierung von Untergrund Wand**
Saugfähige, zementäre Untergründe, wie Beton oder Zement- oder Calciumsulfatestriche zum Verlegen der Bodenfliesen vollflächig mit einer Haftgrundierung versehen.

Angebotenes Fabrikat '..................................................'

Abwicklung: ca. 19,0m Wandlänge x 1,20m Fliesenhöhe

inkl. Lieferung und Montage
Menge: 23,000 m²

**1.7 Steingut-Wandfliesen liefern, kleben und verlegen**
Steingut-Wandfliesen auf Gipskartonplatten mit einem bewährtem Baukleber im Dünnbettverfahren, liefern und verlegen und fix und fertiger farbig angepasster Verfugung,
Format 30/60,
Typ: weiß/grau, glatt, matt
Material: Feinsteinzeug, unglasiert

liefern und verlegen.

inkl. aller Liefer- und Materialkosten sowie allen erforderlichen Nebenarbeiten.

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
Angebotenes Fabrikat '..................................................'

Dem Bauherrn sind entsprechende Fliesenmuster nach Aufforderung vorzulegen. (Mindestens 5 Stk. der entsprechenden Preisgruppe).

Abwicklung: ca. 19,0m Wandlänge x 1,20m Fliesenhöhe

Ort:  WC Kinder OG
  Personal WC OG
  Waschbecken in Gruppenräumen/Technik
Menge: 23,000 m²

**1.8 Fensterbänke Innen aus Fliesen liefern und herstellen**
Liefern und verlegen von Fliesen in Fensterbrüstung als Fensterbank.
einschl. einfassen der Fliesenkante mit Fliesenabschlussschiene

Ort:  Waschraum Kinder EG
Anzahl:  2 Stk
LängexBreite:  1,01 x 0,24 m
  2,01 x 0,24 m

inkl. Lieferung und Montage
Menge: 3,100 m

**1.9 Dichtmanschetten zu Installationsanschlüssen**
Dichtmanschetten zu Installationsanschlüssen liefern für fachgerechten Anschluss gem. Herstellerangaben  einkleben

Ort:  im Bereich der Sanitärobjekte (Dusche, WC,Urinal, Waschbecken)
Menge: 14,000 St

**1.10 ZULAGE: Wandfliesenaussparungen herstellen**
Wandfliesenaussparungen in unterschiedlichen Größen herstellen.

Aussparungen für Steckdosen, Lichtschalter, Leitungsanschlüsse WC/Urinal, Waschbecken und Dusche
Menge: 50,000 St

**1.11 Daurelastische Fugen an Sanitärobjekten liefern und herstellen**
Dauerelastische Fugen an den Wand- bzw. Bodenecken und Sanitärobjekten, im Farbton der Wand- bzw. Bodenverfugung, fachgerecht herstellen einschl. aller Vor- und Nebenarbeiten
Menge: 115,000 m

**1.12 Fliesenabschlussschiene aus Edelstahl 10mm liefern und einbauen**
Fliesenabschlussschiene/Kantenprofil aus Edelstahl als L-Winkel 10mm bei halbhoch gefliesten Wänden liefern und einbauen.
Ebenso Abschlussschiene/Kantenprofil  liefern, einpassen und einbauen an Fensterbank aus Fliesen für sauberen und bündigen Abschluss der Fliese.

Material:  Edelstahl

Ort:  WC Kinder OG
  Personal WC OG
Menge: 25,000 m

### Abschnitt 2 Fliesenarbeiten EG

*Hinweis: Hinweistext Ausführungszeitraum*
AUSFÜHRUNGSZEITRAUM:

Nachfolgende Arbeiten sind im 2. Bauabschnitt zu liefern und einzubauen:

Dieser Bauabschnitt erfolgt nach Fertigstellung des Obergeschosses.
Beim zweiten Bauabschnitt handelt es sich um die energetische Sanierung und Instandsetzungsmaßnahme des Erdgeschosses. Voraussichtlich sind diese Arbeiten in der ersten Jahreshälfte 2027 zu erbringen.

*Hinweis: Vorbereitende Maßnahmen*

**2.1 Wandfliesen entfernen EG**
Keramische Wandfliesen auf Kalkzementputz im Dünnbettverfahren verlegt, abbrechen und fachgerecht entsorgen. Leistung inkl. Transport- und Entsorgungskosten.

Fliesengröße: ca. 20 x 25cm

Ausführung im EG:
Waschraum Kinder:  49,0 m² (raumhoch gefliest)
WC Personal:  24,0 m² (raumhoch gefliest)

Die Position ist zu einem späteren Zeitpunkt auszuführen und ist entsprechend zu kalkulieren.
Menge: 73,000 m²

**2.2 Bodenbelag Fliesen enfernen ohne Unterbau EG**
Bodenfliesen in Mörtelbett, ohne Schadstoffbelastung inkl. Unterbau aus Zementestrich abbrechen entfernen und anfallenden Bauschutt entsorgen.
Leistung inkl. Transport und Entsorgungskosten

Der Untergrund ist von Mörtelresten zu befreien und zur Aufnahme von neuem Bodenbelag vorzubereiten.

Fliesengröße: ca. 30 x 30cm

Ausführung im EG:
Waschraum Kinder:  24,0 m²
WC Personal:  4,0 m²

Die Position ist zu einem späteren Zeitpunkt auszuführen und ist entsprechend zu kalkulieren.
Menge: 28,000 m²

**2.3 Glätten des Untergrunds durch Abfräsen von Unebenheiten**
Vorhandenen Untergrund (Estrich/Mörtelreste) und etwaige Verschmutzungen/Materialreste soweit erforderlich an Wand und Boden abfräsen

Ort:
Waschraum Kinder
WC Personal
Menge: 101,000 m²

**2.4 Reinigen des Untergrunds**
Reinigen des Untergrunds von Staub, Schmutz und losen Bestandteilen, inkl. Entsorgen des Abfalls
inkl. Abtransport und Deponiegebühren

Ort:
Wand + Boden Waschraum EG
Wand + Boden WC Personal
Menge: 101,000 m²

**2.5 Ausgleichsspachtelung und Glätten des Untergrunds**
Nivellierspachtel auf Bodenfläche für neuen Fliesenbelag ohne Gefälle auftragen.
Untergrund:  Anhydritestrich (Bestand)
Spachteldicke:  5/10 mm

Wandflächen ggf. Spachteln und für Fliesenbelag vorbereiten

Ort: Wand + Boden Waschraum

inkl. Materialkosten
Menge: 101,000 m²

*Hinweis: Fliesenbelag EG Boden*

**2.6 Messingklebeschienen als Bodenbelagsübergang**
Liefern und einbauen von Messingklebeschienen für 8mm-1cm starke Bodenbeläge an den Türen als Übergang zu anderen Bodenbelägen

Länge pro Stück: ca. 1,0m

inkl. aller Liefer- und Materialkosten sowie allen erforderlichen Nebenarbeiten.
Menge: 2,000 St

**2.7 Grundierung von Untergrund Boden**
Saugfähige, zementäre Untergründe, wie Beton oder Zement- oder Calciumsulfatestriche zum Verlegen der Bodenfliesen vollflächig mit einer Haftgrundierung versehen.

Angebotenes Fabrikat '..................................................'

inkl. Lieferung und Montage

Ort:  Waschraum Kinder
  Personal WC
Menge: 28,000 m²

**2.8 Steingut-Bodenfliesen liefern kleben und verlegen**
Format 60/60,
Typ: weiß/grau, glatt, matt,
rutschhemmend,
Rutschfestigkeitsklasse R12

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2

Angebotenes Fabrikat '..................................................'

inkl. aller Liefer- und Materialkosten sowie allen erforderlichen Nebenarbeiten.

Ort:  Waschraum Kinder
  Personal WC
Menge: 28,000 m²

**2.9 Sockelfliesen liefern, kleben und verlegen**
Liefern und verlegen von Sockelfliesen h= ca. 10cm im Waschraum/Personal WC passend zu ausgewählten Wand- und Bodenfliesen

Das fachgerechte und saubere Herstellen von Innen- und Außenecken ist mit einzukalkulieren.

Bemusterung gem. Bauherr/Bauleitung

inkl. aller Liefer- und Materialkosten sowie allen erforderlichen Nebenarbeiten.
Menge: 10,000 m

*Hinweis: Fliesenbelag EG Wand*

**2.10 Grundierung von Untergrund Wand**
Saugfähige, zementäre Untergründe, wie Beton oder Zement- oder Calciumsulfatestriche zum Verlegen der Wandfliesen vollflächig mit einer Haftgrundierung versehen.

Angebotenes Fabrikat '..................................................'

inkl. Lieferung und Montage

Abwicklung:  ca. 14,0m Wandlänge x 1,20m Fliesenhöhe
  ca. 2,0m Wandlänge x ca. 2,65m Fliesenhöhe (Duschbereich)
Ort:
Waschraum Kinder (halbhoch gefliest)
WC Personal (halbhoch gefliest)
Menge: 23,000 m²

**2.11 Steingut-Wandfliesen liefern, kleben und verlegen**
Steingut-Wandfliesen auf Gipskartonplatten und auf vorhandenem Zementputz/Mauerwerkswand mit einem bewährtem Baukleber im Dünnbettverfahren, liefern und verlegen.
Die Leistung erfolgt mit fix und fertiger farbig angepasster Verfugung.

Format 30/60,
Typ: weiß/grau, glatt, matt
Material: Feinsteinzeug, unglasiert

inkl. aller Liefer- und Materialkosten sowie allen erforderlichen Nebenarbeiten.

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
Angebotenes Fabrikat '..................................................'

Dem Bauherrn sind entsprechende entsprechende Fliesenmuster nach Aufforderung vorzulegen. (Mindestens 5 Stk. der entsprechenden Preisgruppe).

Abwicklung:  ca. 14,0m Wandlänge x 1,20m Fliesenhöhe
  ca. 2,0m Wandlänge x ca. 2,65m Fliesenhöhe (Duschbereich)
Ort:
Waschraum Kinder EG:  18,0 m²
WC Personal EG:  5,0 m²
Menge: 23,000 m²

**2.12 ZULAGE: Isolierung der Wandflächen Dusche**
Zulage  für Isolierung der Wandflächen im Duschbereich mit Hochelastischer, lösemittelfreier Flüssigfolie zur Verbundabdichtung unter Fliesen und Platten, für Innen

Angebotenes Fabrikat '..................................................'

inkl. Material-, Lieferungs- und Montagekosten

Ort:
Waschraum Kinder
Menge: 4,000 m²

**2.13 Gewebeverstärktes Dichtband in Ecken liefern und einbauen**
Zulage für liefern und einbauen eines gewebeverstärkten Dichtbandes. Das Dichtband ist sorgfältig in die Ecken einzubetten

inkl. Material-, Lieferungs- und Montagekosten

Ort:  Vertikale/Horizontale Ecken/Anschlüsse Dusche Waschraum Kinder
Menge: 20,000 m

**2.14 ZULAGE: Gewebeverstärktes Dichtband Innen- und Außenecken einbauen**
Zulageposition zum Einbauen von Innen- und Außenecken aus Gewebeverstärktem Dichtband
Menge: 4,000 St

**2.15 Fensterbänke Innen aus Fliesen liefern und herstellen**
Liefern und verlegen von Fliesen in Fensterbrüstung als Fensterbank.
einschl. einfassen der Fliesenkante mit Fliesenabschlussschiene

Ort:  Waschraum Kinder EG
Anzahl:  1 Stk
LängexBreite:  ca. 1,26 x 0,2 m

inkl. Lieferung und Montage
Menge: 1,300 m

**2.16 Dichtmanschetten zu Installationsanschlüssen**
Dichtmanschetten zu Installationsanschlüssen liefern für fachgerechten Anschluss gem. Herstellerangaben  einkleben

Ort:  im Bereich der Sanitärobjekte (Dusche, WC,Urinal, Waschbecken)
Menge: 13,000 St

**2.17 ZULAGE: Wandfliesenaussparungen herstellen**
Wandfliesenaussparungen in unterschiedlichen Größen herstellen.

Aussparungen für Steckdosen, Lichtschalter, Leitungsanschlüsse WC/Urinal, Waschbecken und Dusche
Menge: 40,000 St

**2.18 Daurelastische Fugen an Sanitärobjekten liefern und herstellen**
Dauerelastische Fugen an den Wand- bzw. Bodenecken und Sanitärobjekten, im Farbton der Wand- bzw. Bodenverfugung, fachgerecht herstellen einschl. aller Vor- und Nebenarbeiten

Ort:
Waschraum Kinder
WC Personal
Menge: 65,000 m

**2.19 Fliesenabschlussschiene aus Edelstahl 10mm liefern und einbauen**
Fliesenabschlussschiene/Kantenprofil aus Edelstahl aus L-Winkel 10mm bei halbhoch gefliesten Wänden liefern und einbauen.
Ebenso Abschlussschiene/Kantenprofil  liefern, einpassen und einbauen an Fensterbank aus Fliesen für sauberen und bündigen Abschluss der Fliese.

Material:  Edelstahl

Ort:  Fliesenabschluss bei Halbhoch gefliesten Wänden/Fensterbankabschluss
  Waschraum Kinder EG
  WC Personal
Menge: 14,000 m

### Abschnitt 3 Stundenlohnarbeiten

**3.1 Stundenlohn Meister**
*** Bezugsbeschreibung
Anfallende Regiearbeiten werden nur nach
vorheriger Absprache und Freigabe der Bauleitung
anerkannt. Die entspr. Rapportzettel
sind spätestens 3 Tage nach Ausführung der
Arbeiten zur Unterzeichnung dem Objektüberwacher vorzulegen.

Es werden berechnet:
für: Meisterstunden
Menge: 5,000 h

**3.2 Stundenlohn Facharbeiter**
*** wie Position 3.1
Es werden berechnet:
für: Facharbeiterstunden
Menge: 10,000 h

**3.3 Stundenlohn Helfer**
*** wie Position 3.1
Es werden berechnet:
für: Helferstunden
Menge: 10,000 h

**3.4 Zusätzl. An- & Abfahrt**
Zusätzliche An- & Abfahrten, die nicht durch den AN zu verschulden sind.

1 Stück umfasst die An- & Abfahrt.

Nur nach separater Aufforderung durch die örtliche Objektüberwachung.
Menge: 3,000 St
